# Aditivo desincrustador, Desmor de Grupo Puma. 1l. 18 botes/caja - de Puma

- Propiedad del archivo: CONSTRUNARIO
- Formato: FIEBDC-3/2012
- Programa: Construnario Versión 3.51
- Fecha de los precios: 29/02/2024
- Divisa: EUR

**9102821PUM** u Aditivo desincrustador, Desmor de Grupo Puma. 1l. 18 botes/caja - de Puma
Precio: 4.88
Aditivo desincrustador de cemento, residuos de cola, yeso, pintura y estucados de cemento, para la limpieza de revestimientos y pavimentos de cerámica. Puede aplicarse directamente o diluído con agua. Mojar bien con agua la superficie a tratar, especialmente las juntas. Verter el producto y frotar fuertemente con un cepillo o estropajo. Después de eliminadas las manchas, lavar con abundante agua clara, con el fin de eliminar cualquier resto de producto. Las manchas sueltas se eliminan empapándolas y frotando con un trapo o estropajo bien mojado con el detergente desincrustador. Código EAN: 8429340910220
