# Aditivo producto en base acuosa, Antisalmor de Grupo Puma. 25l - de Puma

- Propiedad del archivo: CONSTRUNARIO
- Formato: FIEBDC-3/2012
- Programa: Construnario Versión 3.51
- Fecha de los precios: 29/02/2024
- Divisa: EUR

**910343PUM** u Aditivo producto en base acuosa, Antisalmor de Grupo Puma. 25l - de Puma
Precio: 166.00
ANTISALMOR es un aditivo producto en base acuosa indicado para eliminar y retener la aparición de eflorescencias causadas por el salitre sobre los paramentos habituales de obra en construcción, tales como morteros, hormigón, ladrillo, fibrocemento, piedra natural etc. Tiene gran penetración en el soporte y mucha capacidad de disolución de las sales. Este aditivo obstaculiza la cristalización de sales sobre la superficie tratada. Es transparente e incoloro y capaz de cohesionar las partículas sueltas o con escasa adhesión Código EAN: 8429340129684
