# Recubrimiento impermeabilizante, Pumaflex de Grupo Puma. Bote 0,75l. Gama. 26 botes/caja - de Puma

- Propiedad del archivo: CONSTRUNARIO
- Formato: FIEBDC-3/2012
- Programa: Construnario Versión 3.51
- Fecha de los precios: 29/02/2024
- Divisa: EUR

**92002107_PUM** u Recubrimiento impermeabilizante, Pumaflex de Grupo Puma. Bote 0,75l. Gama. 26 botes/caja - de Puma
Precio: 5.68
Recubrimiento impermeabilizante. Proporciona una cobertura continua capaz de prevenir filtraciones de agua y los consiguientes problemas derivados de la humedad. Recubrimiento perfectamente adherido a la superficie, con alta flexibilidad, elasticidad y resistencia mecánica, que soporta excelentemente las condiciones de su aplicación en el exterior y mantiene sus propiedades durante un tiempo muy prolongado debido a su excelente durabilidad.
