# Fieltro de fibra de velo de vidrio, MallaFlex de Grupo Puma. 50m2 - de Puma

- Propiedad del archivo: CONSTRUNARIO
- Formato: FIEBDC-3/2012
- Programa: Construnario Versión 3.51
- Fecha de los precios: 29/02/2024
- Divisa: EUR

**920281PUM** u Fieltro de fibra de velo de vidrio, MallaFlex de Grupo Puma. 50m2 - de Puma
Precio: 56.88
Fieltro de fibra de velo de vidrio, especial para impermeabilización in situ tipo sandwich. Código EAN: 8429340920274
