# Recubrimiento impermeabilizante con alta elasticidad y flexibilidad, Pumaflex Fibrado de Grupo Puma. Bote 15l. Gama - de Puma

- Propiedad del archivo: CONSTRUNARIO
- Formato: FIEBDC-3/2012
- Programa: Construnario Versión 3.51
- Fecha de los precios: 29/02/2024
- Divisa: EUR

**920335PUM** u Recubrimiento impermeabilizante con alta elasticidad y flexibilidad, Pumaflex Fibrado de Grupo Puma. Bote 15l. Gama - de Puma
Precio: 67.52
Recubrimiento impermeabilizante con alta elasticidad y flexibilidad. Revestimiento sobre paramentos horizontales a los que proporciona una cobertura continua capaz de prevenir filtraciones de agua y los consiguientes problemas derivados de la humedad. Aplicable, en general, sobre toda superficie exterior eventualmente transitable. Con alta flexibilidad, elasticidad, magnífica durabilidad y muy baja pegajosidad residual de la película seca.
