# Aditivo que actúa como detergente liquido, Desmor® Epoxi de Grupo Puma. 1l - de Puma

- Propiedad del archivo: CONSTRUNARIO
- Formato: FIEBDC-3/2012
- Programa: Construnario Versión 3.51
- Fecha de los precios: 29/02/2024
- Divisa: EUR

**920400PUM** u Aditivo que actúa como detergente liquido, Desmor® Epoxi de Grupo Puma. 1l - de Puma
Precio: 17.57
Aditivo que actúa como detergente liquido para eliminar residuos de halos de morteros epoxidicos, apto para la limpieza de todo tipo de azulejos cerámicos, incluso delicados, como por ejemplo cerámicas lapeadas, mosaicos de vidrio o cerámica y todo tipo de piedras naturales incluso pulidas. Este aditivo es eficaz para eliminar residuos, velos de morteros epoxidicos como MORCEMCOLOR EPOXI. Para eliminar velos en el gres porcelanico pulido con manchas oscuras de juntas cementosas anteriores. Y para eliminar las patinas que se forman con el uso de los detergentes comunes empleados para el mantenimiento ordinario de las superficies. Código EAN: 8429340183167
