# Revestimiento plástico mate, Pumacril Revestimiento Fachadas de Grupo Puma. 15l. Rojo 601 - de Puma

- Propiedad del archivo: CONSTRUNARIO
- Formato: FIEBDC-3/2012
- Programa: Construnario Versión 3.51
- Fecha de los precios: 29/02/2024
- Divisa: EUR

**930037_PUMROJ** u Revestimiento plástico mate, Pumacril Revestimiento Fachadas de Grupo Puma. 15l. Rojo 601 - de Puma
Precio: 76.48
Revestimiento plástico mate indicado para la decoración de interiores y exteriores, con efecto alguicida y fungicida. Código EAN: 8429340181552
