# Pintura recomendada en paramentos verticales, Pumacril Decoración Mate de Grupo Puma. 15l. Blanco/mate - de Puma

- Propiedad del archivo: CONSTRUNARIO
- Formato: FIEBDC-3/2012
- Programa: Construnario Versión 3.51
- Fecha de los precios: 29/02/2024
- Divisa: EUR

**930792PUM** u Pintura recomendada en paramentos verticales, Pumacril Decoración Mate de Grupo Puma. 15l. Blanco/mate - de Puma
Precio: 56.88
Pintura recomendada en paramentos verticales exteriores e interiores de hormigón, ladrillo y materiales de construcción basados en cemento. Presentando una excelente adherencia sobre los mismos. Código EAN: 8429340138976
