# Revestimiento pétreo a base de copolímeros acrílicos, Pumacril Revestimiento Pétrea de Grupo Puma. 14l. Blanco - de Puma

- Propiedad del archivo: CONSTRUNARIO
- Formato: FIEBDC-3/2012
- Programa: Construnario Versión 3.51
- Fecha de los precios: 29/02/2024
- Divisa: EUR

**930815PUM** u Revestimiento pétreo a base de copolímeros acrílicos, Pumacril Revestimiento Pétrea de Grupo Puma. 14l. Blanco - de Puma
Precio: 58.64
Producto indicado para la aplicación en exteriores e interiores de obras. Está recomendado sobre paramentos verticales de hormigón, ladrillo y materiales de construcción basados en cemento.
