# Revestimiento elastómero, Pumacril Revestimiento Elastómera de Grupo Puma. 4l. Blanco - de Puma

- Propiedad del archivo: CONSTRUNARIO
- Formato: FIEBDC-3/2012
- Programa: Construnario Versión 3.51
- Fecha de los precios: 29/02/2024
- Divisa: EUR

**930839_4PUM** u Revestimiento elastómero, Pumacril Revestimiento Elastómera de Grupo Puma. 4l. Blanco - de Puma
Precio: 27.04
Revestimiento elastómero indicado sobre paramentos verticales exteriores de hormigón, ladrillo y materiales de construcción basados en cemento, donde puedan existir fisuras que produzcan problemas de humedades. Código EAN: 8429340139386
