# Pintura de revestimiento y protección de paramentos verticales, Pumacril Revestimiento Silicato de Grupo Puma. 15l. Gama - de Puma

- Propiedad del archivo: CONSTRUNARIO
- Formato: FIEBDC-3/2012
- Programa: Construnario Versión 3.51
- Fecha de los precios: 29/02/2024
- Divisa: EUR

**934000PUM** u Pintura de revestimiento y protección de paramentos verticales, Pumacril Revestimiento Silicato de Grupo Puma. 15l. Gama - de Puma
Precio: 106.64
Pintura de revestimiento y protección de paramentos verticales, altamente transpirable. Especialmente recomendada para la rehabilitación de fachadas y superficies minerales. Proporciona un acabado mate a las superficies pintadas. Especialmente recomendada para decoración y rehabilitación de fachadas de superficies minerales (enfoscados de cemento o de arena, hormigón, piedra natural…). Aplicación con brocha, rodillo o equipo de proyección adecuado.
