# Recubrimiento impermeabilizante con alta elasticidad, Morcem® Antigoteras de Grupo Puma. 15l - de Puma

- Propiedad del archivo: CONSTRUNARIO
- Formato: FIEBDC-3/2012
- Programa: Construnario Versión 3.51
- Fecha de los precios: 29/02/2024
- Divisa: EUR

**934001PUM** u Recubrimiento impermeabilizante con alta elasticidad, Morcem® Antigoteras de Grupo Puma. 15l - de Puma
Precio: 53.36
Recubrimiento impermeabilizante con alta elasticidad y flexibilidad de carácter impermeabilizante. Indicado para evitar las filtraciones de agua en terrazas, azoteas, tejados, juntas de dilatación, bajante etc. En la reparación de zonas con fisuras existentes o con tendencia a poder formarse.Proporciona una cobertura continua capaz de prevenir filtraciones de agua y los consiguientes problemas derivados de la humedad.
