# Panel aislante térmico de poliestireno expandido, Traditerm® Panel EPS de Grupo Puma. 60 mm, 1000x500 mm. Blanco - de Puma

- Propiedad del archivo: CONSTRUNARIO
- Formato: FIEBDC-3/2012
- Programa: Construnario Versión 3.51
- Fecha de los precios: 29/02/2024
- Divisa: EUR

**PPUMP059** m2 Panel aislante térmico de poliestireno expandido, Traditerm® Panel EPS de Grupo Puma. 60 mm, 1000x500 mm. Blanco - de Puma
Precio: 4.76
TRADITERM® PANEL EPS Descripción: Panel aislante térmico de poliestireno expandido autoextinguible, empleado en el sistema de aislamiento térmico exterior TRADITERM. La placa de poliestireno expandido se utiliza como aislante dentro del Sistema TRADITERM tanto en obra nueva como en rehabilitación. Composición: Panel aislante térmico de poliestireno expandido autoextinguible. Características y aplicaciones: Material ligero y manejable. Fácil de cortar. Permeable al vapor de agua. Gama de espesores que proporcionan diferentes niveles de aislamiento térmico. Excelente resistencia al envejecimiento. Código EAN: 8429340154556
