# Aislamiento térmico de lana de roca, Traditerm Panel MW de Grupo Puma. 1000x600x40 mm - de Puma

- Propiedad del archivo: CONSTRUNARIO
- Formato: FIEBDC-3/2012
- Programa: Construnario Versión 3.51
- Fecha de los precios: 29/02/2024
- Divisa: EUR

**841188PUM** m2 Aislamiento térmico de lana de roca, Traditerm Panel MW de Grupo Puma. 1000x600x40 mm - de Puma
Precio: 16.86
TRADITERM PANEL MW 40 mm, 1200x600 mm Placa de lana de roca volcánica diseñada para el Sistema Traditerm Mineral (SATE/ETICS). Conductividad térmica: (lamda): 0,036 - 0,038 W/mK Permeabilidad al vapor de agua: ì '= 1 Reacción al fuego: A1 - No propaga llama (UNE-EN 13501-1) Código EAN: 8429340157854
