# Taco de anclaje con clavo roscado, Traditerm® STR U 2G de Grupo Puma. 115 mm, 100 ud./caja - de Puma

- Propiedad del archivo: CONSTRUNARIO
- Formato: FIEBDC-3/2012
- Programa: Construnario Versión 3.51
- Fecha de los precios: 29/02/2024
- Divisa: EUR

**PPUMP115** u Taco de anclaje con clavo roscado, Traditerm® STR U 2G de Grupo Puma. 115 mm, 100 ud./caja - de Puma
Precio: 68.34
TRADITERM® TACO DE ANCLAJE STR U 2G Descripción: Taco de anclaje con clavo roscado, para la fijación de paneles aislantes en el sistema de aislamiento térmico exterior TRADITERM®. Anclaje de alta calidad y seguridad. Composición: Taco de anclaje de polietileno y tornillo de acero. Características y aplicaciones: Fácil y rápida ejecución. Tornillo premontado. Asegura una fijación de alta calidad de los paneles aislantes al soporte. Taco de anclaje con Certificación Europea. Posibilidad de anclaje oculto en el sistema. Fijación de paneles aislantes en los sistema de aislamiento térmico exterior Traditerm®(SATE/ETICS). Categoría de usos según ETA: A'=Hormigón / B'=Ladrillo Macizo / C'=Ladrillo Perforado, D '=Hormigón Ligero / E'=Hormigón Celular Gama de tamaños, en función del espesor de la placa. Código EAN: 8429340160120
