# Adhesivo epoxi estructural según UNE – EN – 1504 – 4, Adhesivo Carbotec Impregnante de Grupo Puma. 6Kg - de Puma

- Propiedad del archivo: CONSTRUNARIO
- Formato: FIEBDC-3/2012
- Programa: Construnario Versión 3.51
- Fecha de los precios: 29/02/2024
- Divisa: EUR

**260042PUM6** u Adhesivo epoxi estructural según UNE – EN – 1504 – 4, Adhesivo Carbotec Impregnante de Grupo Puma. 6Kg - de Puma
Precio: 41.84
ADHESIVO CARBOTEC IMPREGNANTE es una resina que gracias a su capacidad de impregnación y tixotropía permite adherir el TEJIDO CARBOTEC sobre los elementos de hormigón, hormigón armado o albañilería. Código EAN: 8429340190134
