# Taco de anclaje H1 Traditerm® de Grupo Puma. 155 mm Caja de 100 U - de Puma

- Propiedad del archivo: CONSTRUNARIO
- Formato: FIEBDC-3/2012
- Programa: Construnario Versión 3.51
- Fecha de los precios: 29/02/2024
- Divisa: EUR

**840962PUM2** u Taco de anclaje H1 Traditerm® de Grupo Puma. 155 mm Caja de 100 U - de Puma
Precio: 54.15
Taco de anclaje de percusión para la fijación de paneles aislantes en el sistema de aislamiento térmico exterior TRADITERM. Anclaje de alta calidad y seguridad. Código EAN: 8429340154907
