# Panel de espuma rígida de poliestireno extruído (XPS) Traditerm de Grupo Puma. 1250 x 600 x 60 mm - de Puma

- Propiedad del archivo: CONSTRUNARIO
- Formato: FIEBDC-3/2012
- Programa: Construnario Versión 3.51
- Fecha de los precios: 29/02/2024
- Divisa: EUR

**841194PUM3** u Panel de espuma rígida de poliestireno extruído (XPS) Traditerm de Grupo Puma. 1250 x 600 x 60 mm - de Puma
Precio: 15.66
Panel de espuma rígida de poliestireno extruído (XPS), de superficie rugosa y estructura celular cerrada, utilizado como aislamiento térmico en los Sistemas Traditerm (SATE/ETICS). Ideal para la solución zócalo. Código EAN: 8429340179238
