# Emulsión asfáltica lista al uso, Imperpuma de Grupo Puma. 17 kg - de Puma

- Propiedad del archivo: CONSTRUNARIO
- Formato: FIEBDC-3/2012
- Programa: Construnario Versión 3.51
- Fecha de los precios: 29/02/2024
- Divisa: EUR

**990376PUM1** u Emulsión asfáltica lista al uso, Imperpuma de Grupo Puma. 17 kg - de Puma
Precio: 39.98
Emulsión bituminosa de naturaleza aniónica y baja viscosidad, para aplicación en frío como imprimador de superfícies. Homologado según norma UNE 104-231 (Tipo EA) DBI 2282. Producto fluido, de aspecto uniforme y color pardo oscuro. Producto no tóxico, ni inflamable. Buena adherencia a superficies húmedas y secas. Totalmente estable y de gran duración. Endurece por rotura de la emulsión debida a la evaporación del agua de la fase continua. Código EAN: 8429340195788
