# Lámina impermeabilizante, Imperpuma BP AL-3 12x1 m2 de Grupo Puma. Natural - de Puma

- Propiedad del archivo: CONSTRUNARIO
- Formato: FIEBDC-3/2012
- Programa: Construnario Versión 3.51
- Fecha de los precios: 29/02/2024
- Divisa: EUR

**970088PUM1** u Lámina impermeabilizante, Imperpuma BP AL-3 12x1 m2 de Grupo Puma. Natural - de Puma
Precio: 119.42
Lámina impermeabilizante de 1m x 12m x 3 Kg/m² de betún aditivado con polimeros no armada con autoprotección metálica, terminada con hoja de aluminio gofrado de 80 micras de color natural o rojo en cara externa y film de polietileno antiadherente en la cara interna. Lámina bituminosa impermeabilizante ideal para la impermeabilización de cubiertas de betún aditivado con polimeros no armada con autoprotección metálica tipo LA-30/M-NA. Código EAN: 8429340130987
