# Lámina impermeabilizante, Imperpuma Plus V-4 de Grupo Puma. 10 x 1 m2 - de Puma

- Propiedad del archivo: CONSTRUNARIO
- Formato: FIEBDC-3/2012
- Programa: Construnario Versión 3.51
- Fecha de los precios: 29/02/2024
- Divisa: EUR

**970156PUM** u Lámina impermeabilizante, Imperpuma Plus V-4 de Grupo Puma. 10 x 1 m2 - de Puma
Precio: 73.68
Lámina impermeabilizante de 1 m x 10 m x 4 Kg/m2 de betún modificado con plastómeros (APP), con armadura de fibra de vidrio, terminada en ambas caras con film de polietileno antiadherente. Lámina bituminosa impermeabilizante ideal para la impermeabilización de cubiertas tipo LBM-40-FV. Actúa como sistema monocapa y bicapa bajo protección pesada. Sirve a su vez para la estanquidad en estructuras enterradas y lámina inferior en cubierta ajardinada. Código EAN: 8429340970156
