# Lámina asfáltica, Imperpuma Parking de Grupo Puma. 8x1 m2. Verde - de Puma

- Propiedad del archivo: CONSTRUNARIO
- Formato: FIEBDC-3/2012
- Programa: Construnario Versión 3.51
- Fecha de los precios: 29/02/2024
- Divisa: EUR

**980033PUM3** u Lámina asfáltica, Imperpuma Parking de Grupo Puma. 8x1 m2. Verde - de Puma
Precio: 66.24
Lámina de 1 m x 8 m x 5 Kg/m2 de betún modificado con plastómero (APP), con armadura de fieltro de poliéster, acabada con film de polietileno antiadherente en cara interna y con gránulo mineral como material de protección en cara externa. Actúa como sistema monocapa y bicapa bajo protección pesada. Sirve a su vez para la estanquidad en estructuras enterradas y lámina inferior en cubierta ajardinada. Código EAN: 8429340980057
