# Molde Morcem Texture, piedra irregular de Grupo Puma - de Puma

- Propiedad del archivo: CONSTRUNARIO
- Formato: FIEBDC-3/2012
- Programa: Construnario Versión 3.51
- Fecha de los precios: 29/02/2024
- Divisa: EUR

**180012PUMPN** u Molde Morcem Texture, piedra irregular de Grupo Puma - de Puma
Precio: 232.42
Piedra irregular panal P-6 Código EAN: 8429340180067
