# Molde Morcem Texture, piedra manta de Grupo Puma - de Puma

- Propiedad del archivo: CONSTRUNARIO
- Formato: FIEBDC-3/2012
- Programa: Construnario Versión 3.51
- Fecha de los precios: 29/02/2024
- Divisa: EUR

**180012PUMPM** u Molde Morcem Texture, piedra manta de Grupo Puma - de Puma
Precio: 186.94
P-7 Piedra manta
