# Kit rodillo+mango+manopla nº 12 de Grupo Puma - de Puma

- Propiedad del archivo: CONSTRUNARIO
- Formato: FIEBDC-3/2012
- Programa: Construnario Versión 3.51
- Fecha de los precios: 29/02/2024
- Divisa: EUR

**180609PUM4** u Kit rodillo+mango+manopla nº 12 de Grupo Puma - de Puma
Precio: 151.58
Kit rodillo+mango+manopla nº 12 de Grupo Puma Código EAN: 8429340180456
