# Mortero de decoración, Morcem Texture Resina de Grupo Puma. 25l - de Puma

- Propiedad del archivo: CONSTRUNARIO
- Formato: FIEBDC-3/2012
- Programa: Construnario Versión 3.51
- Fecha de los precios: 29/02/2024
- Divisa: EUR

**820017PUM** u Mortero de decoración, Morcem Texture Resina de Grupo Puma. 25l - de Puma
Precio: 182.00
Producto para la protección de revestimientos basado en la dispersión de una resina acrílica pura que puede ser utilizada como acabado de mortero impreso, protegiéndolos de agentes externos mediante el sellado del poro. Este producto aplicado sobre el mortero impreso mejora sus características, dando un aspecto uniforme. Debido a su fino tamaño de partícula aumenta la cohesión. Código EAN: 8429340820017
