# Producto en polvo, Paviland Industrial EF de Grupo Puma. 25 Kg. Verde/verde 060 (FN) - de Puma

- Propiedad del archivo: CONSTRUNARIO
- Formato: FIEBDC-3/2012
- Programa: Construnario Versión 3.51
- Fecha de los precios: 29/02/2024
- Divisa: EUR

**500995PUM3** u Producto en polvo, Paviland Industrial EF de Grupo Puma. 25 Kg. Verde/verde 060 (FN) - de Puma
Precio: 24.46
Producto en polvo que, aplicado sobre el hormigón fresco forma una capa de rodadura monolítica de muy alta resistencia a la abrasión, especial para pavimentos industriales de altas prestaciones. Composición Producto a base de cemento Portland de alta resistencia, pigmentos, aditivos y áridos especiales seleccionados de alta resistencia a la abrasión.
