# Geotextil para PU de Grupo Puma. 0.2 m x 100 m x 100 gr (Rollo) - de Puma

- Propiedad del archivo: CONSTRUNARIO
- Formato: FIEBDC-3/2012
- Programa: Construnario Versión 3.51
- Fecha de los precios: 29/02/2024
- Divisa: EUR

**190042PUM1** u Geotextil para PU de Grupo Puma. 0.2 m x 100 m x 100 gr (Rollo) - de Puma
Precio: 212.15
GEOTEXTIL PU 100 / 50 g es una fibra de poliéster no tejido de 100 / 50 gramos, desarrollada a partir de la “tecnología H2O”, utilizada para reforzar los sistemas “Morcem Cover”. Código EAN: 8429340141198
