# Mortero flexible bicomponente, Morcem Dry F (Saco) de Grupo Puma. 23 Kg Gris - de Puma

- Propiedad del archivo: CONSTRUNARIO
- Formato: FIEBDC-3/2012
- Programa: Construnario Versión 3.51
- Fecha de los precios: 29/02/2024
- Divisa: EUR

**210108PUM1** u Mortero flexible bicomponente, Morcem Dry F (Saco) de Grupo Puma. 23 Kg Gris - de Puma
Precio: 68.82
Mortero flexible bicomponente, para impermeabilización de hormigón. Código EAN: 8429340109341
