# Mortero flexible bicomponente, Morcem Dry F de Grupo Puma. 23 Kg+9 L Gris - de Puma

- Propiedad del archivo: CONSTRUNARIO
- Formato: FIEBDC-3/2012
- Programa: Construnario Versión 3.51
- Fecha de los precios: 29/02/2024
- Divisa: EUR

**210108PUM2** u Mortero flexible bicomponente, Morcem Dry F de Grupo Puma. 23 Kg+9 L Gris - de Puma
Precio: 134.66
Mortero flexible bicomponente, para impermeabilización de hormigón. Código EAN: 8429340109358
