# Mortero flexible bicomponente, Morcem Dry F (Saco) de Grupo Puma. 20 Kg Gris - de Puma

- Propiedad del archivo: CONSTRUNARIO
- Formato: FIEBDC-3/2012
- Programa: Construnario Versión 3.51
- Fecha de los precios: 29/02/2024
- Divisa: EUR

**210108PUM4** u Mortero flexible bicomponente, Morcem Dry F (Saco) de Grupo Puma. 20 Kg Gris - de Puma
Precio: 59.84
Mortero flexible bicomponente, para impermeabilización de hormigón. Código EAN: 8429340188360
