# Arcilla expandida de Grupo Puma. 8-18 BigBag de 1,5 m3 - de Puma

- Propiedad del archivo: CONSTRUNARIO
- Formato: FIEBDC-3/2012
- Programa: Construnario Versión 3.51
- Fecha de los precios: 29/02/2024
- Divisa: EUR

**710004PUM5** u Arcilla expandida de Grupo Puma. 8-18 BigBag de 1,5 m3 - de Puma
Precio: 223.98
La arcilla expandida es un árido ligero, resistente, aislante y ecológico y gracias a su estructura interna de celdas y su superficie clinkerizada, opimiza la relación peso/resistencia Código EAN: 8429340122111
