# Detector lineal reflexivo motorizado 60-120m, referencia DLRCM120 de Cofem

- Propiedad del archivo: CONSTRUNARIO
- Formato: FIEBDC-3/2012
- Programa: Construnario Versión 3.51
- Fecha de los precios: 16/07/2024
- Divisa: EUR

**DLRCM120** u Detector lineal reflexivo motorizado 60-120m, referencia DLRCM120 de Cofem
Precio: 1262.00
Barreras ópticas de humo para sistema de detección de incendios consistente en un sistema de emisión / recepción de un haz óptico de infrarrojos. DLRCM120: Barrera lineal reflexiva y motorizada, de 60-120m de separación máxima, con control de ajuste mediante aplicación móvil. La instalación de estos detectores es ideal para locales de grandes dimensiones o para locales con techos muy altos.
