# Cable AFUMEX Class VARINET RZ1C4OZ1-K VFD 1kV (AS) RZ1C4OZ1-K (AS) Cca-s1b,d1,a1 3x25+3G6 BOBINA - Prysmian

- Propiedad del archivo: CONSTRUNARIO
- Formato: FIEBDC-3/2012
- Programa: Construnario Versión 3.51
- Fecha de los precios: 05/03/2024
- Divisa: EUR

**PRY_20293462** km Cable AFUMEX Class VARINET RZ1C4OZ1-K VFD 1kV (AS) RZ1C4OZ1-K (AS) Cca-s1b,d1,a1 3x25+3G6 BOBINA - Prysmian
Cable Afumex Class Varinet VFD 1000 V (AS) para alimentación de motores con variadores de frecuencia. Tipo RC4Z1-K (AS) con conductores de cobre flexible, tensión asignada 0,6/1 kV y de alta seguridad (AS). Aislamiento de polietileno reticulado (XLPE) y cubierta Afumex. Clase de reacción al fuego Cca-s1b,d1,a1. Con conductores de protección simétricamente repartidos y pantalla de trenza de cobre con cobertura del 60 %. Libre de halógenos, no propagador de la llama ni del incendio, baja emisión de humos, reducida emisión de calor, bajo desprendimiento de gotas/partículas incandescentes, baja emisión de gases tóxicos y nula emisión de gases corrosivos. Diseñado según IEC 60502-1. Código EAN: 8430220221084
