# Cable WIREPOL CPRO Rígido 750 V H07V-U / H07V-R Eca 1x2,5 (GRIS) CAJA 100m - Prysmian

- Propiedad del archivo: CONSTRUNARIO
- Formato: FIEBDC-3/2012
- Programa: Construnario Versión 3.51
- Fecha de los precios: 05/03/2024
- Divisa: EUR

**PRY_20193564** km Cable WIREPOL CPRO Rígido 750 V H07V-U / H07V-R Eca 1x2,5 (GRIS) CAJA 100m - Prysmian
Cable Wirepol Rígido de Prysmian con alta deslizabilidad. Tipo H07V-U/H07V-R con conductor de cobre rígido y tensión asignada 450/750 V. Aislamiento de PVC. Clase de reacción al fuego Eca. Baja emisión de halógenos, no propagador de la llama ni del incendio. Diseñado según UNE-EN 50525-2-31. Código EAN: 8430220072044
