# Cable SINTENAX CPRO AG 500 V H05VV-F Eca 3G1 BOBINA - Prysmian

- Propiedad del archivo: CONSTRUNARIO
- Formato: FIEBDC-3/2012
- Programa: Construnario Versión 3.51
- Fecha de los precios: 05/03/2024
- Divisa: EUR

**PRY_20203399** km Cable SINTENAX CPRO AG 500 V H05VV-F Eca 3G1 BOBINA - Prysmian
Cable Sintenax CPRO AG de Prysmian de alta flexibilidad y resistencia a grasas y aceites. Tipo H05VV-F con conductores de cobre flexible y tensión asignada 300/500 V. Aislamiento y cubierta de PVC. Clase de reacción al fuego Eca. No propagador de la llama. Diseñado según UNE-EN 50525-2-11. Código EAN: 8430220107012
