# Cable SINTENAX CPRO 1000 V VV-K Eca 8G1,5 BOBINA - Prysmian

- Propiedad del archivo: CONSTRUNARIO
- Formato: FIEBDC-3/2012
- Programa: Construnario Versión 3.51
- Fecha de los precios: 05/03/2024
- Divisa: EUR

**PRY_20203513** km Cable SINTENAX CPRO 1000 V VV-K Eca 8G1,5 BOBINA - Prysmian
Cable Sintenax CPRO 1000 V de Prysmian de fácil pelado y alta flexibilidad. Tipo VV-K con conductores de cobre flexible y tensión nominal 0,6/1 kV. Aislamiento y cubierta de PVC. Clase de reacción al fuego Eca. No propagador de la llama y baja emisión de halógenos. Diseñado según UNE 21123-1. Código EAN: 8430220132489
