# Cable RETENAX Flam F 1000 V RVFV AC INX Fca 1x6 BOBINA - Prysmian

- Propiedad del archivo: CONSTRUNARIO
- Formato: FIEBDC-3/2012
- Programa: Construnario Versión 3.51
- Fecha de los precios: 05/03/2024
- Divisa: EUR

**PRY_20043474** km Cable RETENAX Flam F 1000 V RVFV AC INX Fca 1x6 BOBINA - Prysmian
Cable Retenax Flam F de Prysmian, armado con flejes de acero galvanizado de elevado grosor (multipolares) o con flejes de aluminio (unipolares). Tipo RVFV (multipolares) o RVFAV (AS) (unipolares). Con conductores de cobre rígido y tensión nominal 0,6/1 kV. Aislamiento de XLPE y asiento de armadura y cubierta de PVC. Clase de reacción al fuego Eca Baja emisión de halógenos y no propagador de la llama ni del incendio. Diseñado según UNE 21123-2. Código EAN: 8430220825237
