# Empalme ELASPEED 36 kV EPJM/EC-1C-36-H-T3-P1-150-240-IBERDROLA - Prysmian

- Propiedad del archivo: CONSTRUNARIO
- Formato: FIEBDC-3/2012
- Programa: Construnario Versión 3.51
- Fecha de los precios: 05/03/2024
- Divisa: EUR

**PRY_CES28200313** u Empalme ELASPEED 36 kV EPJM/EC-1C-36-H-T3-P1-150-240-IBERDROLA - Prysmian
EMPALME UNIVERSAL CONTRÁCTIL EN FRÍO. Versión 1.3, (hasta 18/30 kV, Umax. 36kV). Nuevo empalme Gama ELASPEED, mejorando las cualidades de la anterior versión V1.2. Denominación técnica: EPJMe-EC. Ref. Norma: HD 628; HD 629. Correspondencia con las normas: IEC 60502-4; IEC 60055 Nivel de tensión 12/20 KV y 18/30 KV Empalme de dimensiones reducidas, lo que le hace idoneo para las cámaras de empalmes. Ventas superiores a 1,6 millones de unidades a nivel mundial. Código EAN: 8430220287226
