# Aislador enchufable FORMFIT TPEI-250 A - Prysmian

- Propiedad del archivo: CONSTRUNARIO
- Formato: FIEBDC-3/2012
- Programa: Construnario Versión 3.51
- Fecha de los precios: 05/03/2024
- Divisa: EUR

**PRY_CES28524771** u Aislador enchufable FORMFIT TPEI-250 A - Prysmian
Aislador enchufable FORMFIT TPE-250 AISLADOR ENCHUFABLE 250 A, (hasta 15/25 kV) Adaptable en interfases tipo A según EN-50181 Código EAN: 8430220783117
