# Terminación ELASTICFIT 24 kV TMF3-95-240/24-E-T3-P3 - Prysmian

- Propiedad del archivo: CONSTRUNARIO
- Formato: FIEBDC-3/2012
- Programa: Construnario Versión 3.51
- Fecha de los precios: 05/03/2024
- Divisa: EUR

**PRY_CES28101019** u Terminación ELASTICFIT 24 kV TMF3-95-240/24-E-T3-P3 - Prysmian
Terminal ELASTICFIT TMF-E - TERMINAL MODULAR PREMOLDEADO FLEXIBLE DE EXTERIOR, (hasta 18/30 kV) - PARA CABLES DE AISLAMIENTO SECO Y PAPEL IMPREGNADO.- Posiciones: vertical, angular o invertida.- No precisan herramientas especiales, calentamiento ni rellenos.- Se pueden poner en servicio inmediatamente.- Piezas modulares introducidas sobre el cable con la ayuda de un lubricante especial. Código EAN: 8430220790467
