# Cinta Aislante PBA-1 9,1m 19x0,76mm - Prysmian

- Propiedad del archivo: CONSTRUNARIO
- Formato: FIEBDC-3/2012
- Programa: Construnario Versión 3.51
- Fecha de los precios: 05/03/2024
- Divisa: EUR

**PRY_CES28070384** u Cinta Aislante PBA-1 9,1m 19x0,76mm - Prysmian
Cinta PBA-1 CINTA AISLANTE AUTOVULCANIZABLE PARA LA RECONTRUCCIÓN DEL AISLAMIENTO EN EMPALMES Y TERMINALES - Resistente a las descargas parciales y ozono.- Autovulcanizable.- Excelente resistencia a la humedad.- Elevada rigidez dieléctrica.- Excelente en aplicaciones a baja temperatura (-40 ºC).- Adaptable a cualquier tipo de superficies. Código EAN: 8430220801644
