# Cinta Semiconductora BUPRYS 4,6m x 19 mm x 0,75 mm - Prysmian

- Propiedad del archivo: CONSTRUNARIO
- Formato: FIEBDC-3/2012
- Programa: Construnario Versión 3.51
- Fecha de los precios: 05/03/2024
- Divisa: EUR

**PRY_CES28673079** u Cinta Semiconductora BUPRYS 4,6m x 19 mm x 0,75 mm - Prysmian
Cinta BUPRYS CINTA SEMICONDUCTORA AUTOVULCANIZABLE PARA RECONSTRUCCIÓN DE LA PANTALLA SEMICONDUCTORA, CARACTERÍSTICAS - Autovulcanizable.- Semiconductora.- Excelente resistencia al ozono.- Excelente resistencia a la humedad.- Adaptable a cualquier tipo de superficies. Código EAN: 8430220783872
