# Terminación SFTI/EC-1C-36-B-T3-P1-25/95 - Prysmian

- Propiedad del archivo: CONSTRUNARIO
- Formato: FIEBDC-3/2012
- Programa: Construnario Versión 3.51
- Fecha de los precios: 05/03/2024
- Divisa: EUR

**PRY_CES28211164** u Terminación SFTI/EC-1C-36-B-T3-P1-25/95 - Prysmian
Terminal SFTI-TMFS-I - TERMINAL MONOBLOC DE INTERIOR, (hasta 18/30 kV) - PARA CABLES DE AISLAMIENTO SECO Y PAPEL IMPREGNADO.- Posiciones: vertical, angular o invertida.- No precisan herramientas especiales, calentamiento ni rellenos.- Se pueden poner en servicio inmediatamente.- Pieza de un cuerpo introducidas sobre el cable con la ayuda de un lubricante especial. Código EAN: 8430220341133
