# EMPALME BICAST J4 28 - 50mm - Prysmian

- Propiedad del archivo: CONSTRUNARIO
- Formato: FIEBDC-3/2012
- Programa: Construnario Versión 3.51
- Fecha de los precios: 05/03/2024
- Divisa: EUR

**PRY_CES28030600** u EMPALME BICAST J4 28 - 50mm - Prysmian
EMPALME DE RESINA: Hasta 1kV para todo tipo de cables y conductores. Código EAN: 8430220780154
