# Cable FIREX H05V-K (500 V) - H07V-K (750 V) Eca 1x2,5 (AMARILLO/VERDE) CAJA 100m - Prysmian

- Propiedad del archivo: CONSTRUNARIO
- Formato: FIEBDC-3/2012
- Programa: Construnario Versión 3.51
- Fecha de los precios: 05/03/2024
- Divisa: EUR

**PRY_20204399** km Cable FIREX H05V-K (500 V) - H07V-K (750 V) Eca 1x2,5 (AMARILLO/VERDE) CAJA 100m - Prysmian
Cable Firex de Draka con alta deslizabilidad. Tipo H05V-K/H07V-K con conductor de cobre flexible y tensión asignada 450/750 V. Aislamiento de PVC. Clase de reacción al fuego Eca. Baja emisión de halógenos, no propagador de la llama ni del incendio. Diseñado según UNE-EN 50525-2-31. Código EAN: 8430220093063
