# Luminaria Aire® Serie 3 de ATP. Alumbrado público LED de alto rendimiento. Colores: negro/gris claro

- Propiedad del archivo: CONSTRUNARIO
- Formato: FIEBDC-3/2012
- Programa: Construnario Versión 3.51
- Fecha de los precios: 08/03/2024
- Divisa: EUR

**ATP_AIRE3** u Luminaria Aire® Serie 3 de ATP. Alumbrado público LED de alto rendimiento. Colores: negro/gris claro
Luminaria Aire® Serie 3 de ATP. Alumbrado público LED de alto rendimiento. Colores: negro/gris claro Acoplamiento de serie Ø 50 mm. Adaptadores Ø 60 mm. Alimentación LED 220-240 V 50-60 Hz Alimentación descarga electrónica 208-277 V 50-60 Hz Alimentación descarga electromagnética 230 V 50 Hz / 220 V, 240 V 60 Hz Altura máxima recomendada 8 m. Peso en vacío 8,0 Kg. Posibilidad de fotocélula Bajo pedido. German Design Award y Design Plus La luminaria Aire® acumula tres premios internacionales del máximo prestigio, otorgados en reconocimiento a su excelente e innovador diseño: German Design Award –GDA (Winner), GDA (Special Mention) y Design Plus. Estas distinciones se cuentan entre las más respetadas del mundo. Materiales poliméricos ATP Construida con materiales poliméricos de última generación formulados en exclusiva por ATP para ofrecer la máxima resistencia a los agentes externos y al vandalismo. Termopolímero transparente tropicalizado T5 Los difusores se fabrican con el polímero T5 de ATP, producido con tecnología de pulido químico para conseguir una transparencia y transmitancia extraordinarias. Su resistencia al impacto es 200 veces mayor que la del vidrio. Difusor Confort® Diseñado especialmente para mitigar el deslumbramiento producido por el alumbrado público LED sin reducir el excepcional rendimiento de la luminaria. El Difusor Confort® garantiza la máxima comodidad visual del peatón. Colores: negro/gris claro. Otros colores bajo petición
