# Luminaria ambiental antivandálica, Alfa 1 A de ATP. Ideal para la iluminación de puertos y zonas costeras

- Propiedad del archivo: CONSTRUNARIO
- Formato: FIEBDC-3/2012
- Programa: Construnario Versión 3.51
- Fecha de los precios: 08/03/2024
- Divisa: EUR

**ATP_ALFA1A** u Luminaria ambiental antivandálica, Alfa 1 A de ATP. Ideal para la iluminación de puertos y zonas costeras
Luminaria ambiental antivandálica, Alfa 1 A de ATP. Ideal para la iluminación de puertos y zonas costeras Acoplamiento de serie Ø 60 mm. Adaptadores Ø 50 mm. Alimentación descarga electrónica 208~277V 50~60Hz Alimentación descarga electromagnética 230V 50Hz / 220V, 240V 60Hz Altura máxima recomendada 8 m. Peso en vacío 7,0 Kg. Posibilidad de fotocélula Bajo pedido. Materiales Poliméricos ATP Luminaria construida con materiales especialmente desarrollados para satisfacer las máximas exigencias de resistencia a los agentes externos y al vandalismo del alumbrado público. Durabilidad probada en climas tropicales y zonas de conflicto. IK10+: Mucho más que antivandálica La luminaria Alfa pasa pruebas de impacto superiores a 50 julios, lo que supone más del doble que el máximo grado de resistencia mecánica, IK10, certificado por la norma internacional IK EN 50102 (20 julios). Olvídese de la corrosión Los tecno-polímeros de ATP proporcionan una total inmunidad a la corrosión del alumbrado público resistiendo a las condiciones climáticas más extremas. Probado con éxito en entornos con climas y ambientes extremos. IP66+: Hermeticidad integral Varios dispositivos de sellado y un riguroso proceso de fabricación aseguran la hermeticidad integral de la luminaria incluso en los climas más extremos. Esto garantiza la protección absoluta de cada componente electrónico y elemento interno ante líquidos y partículas sólidas. Colores de serie: negro/gris claro/gris oscuro/verde
