# Luminaria antivandálica, Cónica TLA de ATP. Difusor de una sola pieza VesselTech©. 7 ópticas intercambiables. Tecnología LED alto rendimiento

- Propiedad del archivo: CONSTRUNARIO
- Formato: FIEBDC-3/2012
- Programa: Construnario Versión 3.51
- Fecha de los precios: 08/03/2024
- Divisa: EUR

**ATP_CONICATLA** u Luminaria antivandálica, Cónica TLA de ATP. Difusor de una sola pieza VesselTech©. 7 ópticas intercambiables. Tecnología LED alto rendimiento
Luminaria antivandálica, Cónica TLA de ATP. Difusor de una sola pieza VesselTech©. 7 ópticas intercambiables. Tecnología LED alto rendimiento Acoplamiento de serie Ø 60 mm. Adaptadores Ø 50, 75 o 76 mm. Alimentación LED 220-240 V 50-60 Hz Alimentación descarga electrónica 208-277 V 50-60 Hz Alimentación descarga electromagnética 230 V 50 Hz / 220 V, 240 V 60 Hz Altura máxima recomendada 12 m. Peso en vacio 9,9 Kg. Posibilidad de fotocélula Bajo pedido Olvídese de la corrosión Los tecno-polímeros de ATP proporcionan una total inmunidad a la corrosión del alumbrado público resistiendo a las condiciones climáticas más extremas. Probado con éxito en entornos con climas y ambientes extremos. KitLED® La manera más sencilla, rápida y económica de sustituir cualquier fuente de luz de descarga por la tecnología LED más avanzada del mercado. Acceso sin herramientas Simplifica cualquier tipo de intervención en el interior de la luminaria y garantiza totalmente su estanqueidad sin la necesidad de usar ningún tipo de herramienta. Acceso rápido mediante tres cierres manuales. Colores de serie: negro/gris claro/gris oscuro/verde
