# Luminaria vial antivandálica, Enur L de ATP. Tecnología LED de alto rendimiento

- Propiedad del archivo: CONSTRUNARIO
- Formato: FIEBDC-3/2012
- Programa: Construnario Versión 3.51
- Fecha de los precios: 08/03/2024
- Divisa: EUR

**ATP_ENURL** u Luminaria vial antivandálica, Enur L de ATP. Tecnología LED de alto rendimiento
Luminaria vial antivandálica, Enur L de ATP. Tecnología LED de alto rendimiento Acoplamiento de serie Ø 60 mm. Adaptadores Ø 60 horizontal y vertical, 75, 100 y 120 mm Alimentación LED 220-240 V 50-60 Hz Alimentación descarga electrónica 208-277 V 50-60 Hz Alimentación descarga electromagnética 230 V 50 Hz / 220 V, 240 V 60 Hz Altura máxima recomendada 12 m. Peso en vacio 5,0 Kg. Posibilidad de fotocélula Bajo pedido. Acceso sin herramientas Simplifica cualquier tipo de intervención en el interior de la luminaria y garantiza totalmente su estanqueidad sin la necesidad de usar ningún tipo de herramienta. Acceso rápido mediante un solo cierre manual. Disipador Laminar ® Diseñado y patentado internacionalmente por ATP para maximizar la vida útil de nuestra nueva generación de luminarias LED de alto rendimiento. KitLED® La manera más sencilla, rápida y económica de sustituir cualquier fuente de luz de descarga por la tecnología LED más avanzada del mercado. Conector IP68 Conector tubular IP68 incorporado para una instalación rápida y segura del alumbrado público. Evita tener que hacer las conexiones en el interior de la luminaria facilitando su instalación. Incluido en todas las luminarias ATP. Colores: negro/gris claro/gris oscuro/verde
